# Central d'amplificació separada, de 2 entrades i 1 sortida

- Propietat de l'arxiu: CYPE INGENIEROS, S.A.
- Format: FIEBDC-3/2002
- Divisa: EUR
- Costos indirectes: 3.00 %
- IVA: 21.00 %

## I Instal·lacions

### IA Audiovisuals

#### IAA Xarxa de cables coaxials

**IAA090** U Central d'amplificació separada, de 2 entrades i 1 sortida.
Subministrament i instal·lació de central d'amplificació separada, de 2 entrades, 1 entrada per a senyals de RTV de 42 dB de guany i 1 entrada per a senyals de FI de 36 dB de guany, 1 sortida de RTV+FI, canal de retorn, equalització regulable, tensió màxima de sortida de 122 dBµV per a RTV i FI.
Inclou: Col·locació de l'amplificador. Connexionat i comprovació del seu correcte funcionament.
Criteri d'amidament de projecte: Nombre d'unitats previstes, segons documentació gràfica de Projecte.
Criteri de mesura d'obra: Es mesurarà el nombre d'unitats realment executades segons especificacions de Projecte.

| Codi | Ut | Descripció | Rendiment | Preu | Import |
|---|---|---|---|---|---|
| mt40eaf030b | U | Central d'amplificació separada, de 2 entrades, 1 entrada per a senyals de RTV de 42 dB de guany i 1 entrada per a senyals de FI de 36 dB de guany, 1 sortida de RTV+FI, canal de retorn, equalització regulable, tensió màxima de sortida de 122 dBµV per a RTV i FI. (material) | 1.000 | 198.85 | 198.85 |
| mo001 | h | Oficial 1ª instal·lador de telecomunicacions. (mà d'obra) | 0.254 | 24.08 | 6.12 |
| mo056 | h | Ajudant instal·lador de telecomunicacions. (mà d'obra) | 0.254 | 20.65 | 5.25 |
| % | % | Costos directes complementaris | 2 % | 210.22 | 4.20 |
|  |  | Costos directes |  |  | 214.42 |
