# Antena exterior UHF per a captació de senyals de televisió analògica

- Propietat de l'arxiu: CYPE INGENIEROS, S.A.
- Format: FIEBDC-3/2002
- Divisa: EUR
- Costos indirectes: 3.00 %
- IVA: 21.00 %

**IAA034** U Antena exterior UHF per a captació de senyals de televisió analògica, televisió digital terrestre (TDT) i televisió d'alta definició (HDTV) procedents d'emissions terrenals, canals del 21 al 69, de 17 dB de guany, amb dipol actiu.
Subministrament i instal·lació d'antena exterior UHF per a captació de senyals de televisió analògica, televisió digital terrestre (TDT) i televisió d'alta definició (HDTV) procedents d'emissions terrenals, canals del 21 al 69, de 45 elements, 17 dB de guany, 31 dB de relació D/A i 1110 mm de longitud, amb dipol actiu, de 15 dB de guany. Inclús ancoratges i quants accessoris siguin necessaris per a la seva correcta instal·lació.
Inclou: Replanteig. Muntatge, connexionat i comprovació del seu correcte funcionament.
Criteri d'amidament de projecte: Nombre d'unitats previstes, segons documentació gràfica de Projecte.
Criteri de mesura d'obra: Es mesurarà el nombre d'unitats realment executades segons especificacions de Projecte.

| Codi | Ut | Descripció | Rendiment | Preu | Import |
|---|---|---|---|---|---|
| mt40ecf030cb | U | Antena exterior UHF per a captació de senyals de televisió analògica, televisió digital terrestre (TDT) i televisió d'alta definició (HDTV) procedents d'emissions terrenals, canals del 21 al 69, de 45 elements, 17 dB de guany, 31 dB de relació D/A i 1110 mm de longitud. (material) | 1.000 | 45.40 | 45.40 |
| mt40ecf034a | U | Dipol actiu UHF, de 15 dB de guany. (material) | 1.000 | 17.36 | 17.36 |
| mo001 | h | Oficial 1ª instal·lador de telecomunicacions. (mà d'obra) | 0.761 | 24.08 | 18.32 |
| mo056 | h | Ajudant instal·lador de telecomunicacions. (mà d'obra) | 0.761 | 20.65 | 15.71 |
| % | % | Costos directes complementaris | 2 % | 96.79 | 1.94 |
|  |  | Costos directes |  |  | 98.73 |
