# Cable coaxial RG-6 de 75 Ohm, model CC1 "FRINGE", amb conductor central de coure de 1,15 mm de diàmetre i coberta exterior de PVC de 6,9 mm de diàmetre

- Propietat de l'arxiu: CYPE INGENIEROS, S.A.
- Format: FIEBDC-3/2002
- Divisa: EUR
- Costos indirectes: 3.00 %
- IVA: 21.00 %

## I Instal·lacions

### IA Audiovisuals

#### IAA Xarxa de cables coaxials

**IAA100** m Cable coaxial RG-6 de 75 Ohm, model CC1 "FRINGE", amb conductor central de coure de 1,15 mm de diàmetre i coberta exterior de PVC de 6,9 mm de diàmetre.
Subministrament i instal·lació de cable coaxial RG-6 de 75 Ohm d'impedància característica mitjana, model CC1 "FRINGE", amb conductor central de coure de 1,15 mm de diàmetre, dielèctric de polietilè cel·lular, pantalla de cinta d'alumini/polipropilè/alumini, malla de fils trenats de coure i coberta exterior de PVC de 6,9 mm de diàmetre de color blanc. Inclús accessoris i elements de subjecció.
Inclou: Estesa de cables.
Criteri d'amidament de projecte: Longitud mesurada segons documentació gràfica de Projecte.
Criteri de mesura d'obra: Es mesurarà la longitud realment executada segons especificacions de Projecte.

| Codi | Ut | Descripció | Rendiment | Preu | Import |
|---|---|---|---|---|---|
| mt40cfr010sa | m | Cable coaxial RG-6 de 75 Ohm d'impedància característica mitjana, model CC1 "FRINGE", amb conductor central de coure de 1,15 mm de diàmetre, dielèctric de polietilè cel·lular, pantalla de cinta d'alumini/polipropilè/alumini, malla de fils trenats de coure i coberta exterior de PVC de 6,9 mm de diàmetre de color blanc. (material) | 1.000 | 0.79 | 0.79 |
| mo001 | h | Oficial 1ª instal·lador de telecomunicacions. (mà d'obra) | 0.018 | 24.08 | 0.43 |
| mo056 | h | Ajudant instal·lador de telecomunicacions. (mà d'obra) | 0.018 | 20.65 | 0.37 |
| % | % | Costos directes complementaris | 2 % | 1.59 | 0.03 |
|  |  | Costos directes |  |  | 1.62 |
