# Asta per a fixació de 3 antenes, "FRINGE", de 3 m d'altura i 40 mm de diàmetre

- Propietat de l'arxiu: CYPE INGENIEROS, S.A.
- Format: FIEBDC-3/2002
- Divisa: EUR
- Costos indirectes: 3.00 %
- IVA: 21.00 %

**IAA031** U Asta per a fixació de 3 antenes, "FRINGE", de 3 m d'altura i 40 mm de diàmetre.
Subministrament i instal·lació d'asta per a fixació de 3 antenes, "FRINGE", d'acer amb tractament anticorrosió, de 3 m d'altura i 40 mm de diàmetre. Inclús ancoratges i quants accessoris siguin necessaris per a la seva correcta instal·lació.
Inclou: Replanteig. Muntatge.
Criteri d'amidament de projecte: Nombre d'unitats previstes, segons documentació gràfica de Projecte.
Criteri de mesura d'obra: Es mesurarà el nombre d'unitats realment executades segons especificacions de Projecte.

| Codi | Ut | Descripció | Rendiment | Preu | Import |
|---|---|---|---|---|---|
| mt40saf010qm | U | Màstil d'antena de 3 m d'alt, per a unió per endoll, model MT40 "FRINGE", fabricat amb tub d'acer de 40 mm de diàmetre i 1,5 mm de gruix, amb tractament anticorrosiu, inclús accessoris. (material) | 1.000 | 22.50 | 22.50 |
| mt40saf011Md | U | Garra d'ancoratge a obra en L per a asta, per a col·locació en superfície, model BR12L "FRINGE", de 500 mm de longitud i 4 mm de gruix, amb abraçadora. (material) | 2.000 | 6.80 | 13.60 |
| mo001 | h | Oficial 1ª instal·lador de telecomunicacions. (mà d'obra) | 1.304 | 24.08 | 31.40 |
| mo056 | h | Ajudant instal·lador de telecomunicacions. (mà d'obra) | 1.304 | 20.65 | 26.93 |
| % | % | Costos directes complementaris | 2 % | 94.43 | 1.89 |
|  |  | Costos directes |  |  | 96.32 |
