# Equip de capçalera

- Propietat de l'arxiu: CYPE INGENIEROS, S.A.
- Format: FIEBDC-3/2002
- Divisa: EUR
- Costos indirectes: 3.00 %
- IVA: 21.00 %

**IAA040** U Equip de capçalera, "FRINGE", format per: 9 amplificadors monocanal UHF, model AZB, de 50 dB de guany; 1 amplificador multicanal UHF, model AZBD, de 50 dB de guany; 1 amplificador FM, model AZX; 1 amplificador DAB, model AZDAB.
Subministrament i instal·lació de equip de capçalera, "FRINGE", format per: 9 amplificadors monocanal UHF, model AZB, de 50 dB de guany; 1 amplificador multicanal UHF, model AZBD, de 50 dB de guany; 1 amplificador FM, model AZX; 1 amplificador DAB, model AZDAB, tots ells amb autoseparació en l'entrada i autobarreja en la sortida (ubicats en el RITS o RITU). Inclús font d'alimentació, suport, ponts d'interconnexió, càrregues resistives, distribuïdor, mescladors i quants accessoris siguin necessaris per a la seva correcta instal·lació.
Inclou: Muntatge, connexionat i comprovació del seu correcte funcionament.
Criteri d'amidament de projecte: Nombre d'unitats previstes, segons documentació gràfica de Projecte.
Criteri de mesura d'obra: Es mesurarà el nombre d'unitats realment executades segons especificacions de Projecte.

| Codi | Ut | Descripció | Rendiment | Preu | Import |
|---|---|---|---|---|---|
| mt40eaf010ob | U | Amplificador monocanal UHF, model AZB "FRINGE", de 50 dB de guany, segons UNE-EN 50083-5. (material) | 9.000 | 78.00 | 702.00 |
| mt40eaf010rd | U | Amplificador multicanal UHF, per a amplificar fins a set canals adjacents, model AZBD "FRINGE", de 50 dB de guany, segons UNE-EN 50083-5. (material) | 1.000 | 76.90 | 76.90 |
| mt40eaf010se | U | Amplificador FM, model AZX "FRINGE", de 36 dB de guany, segons UNE-EN 50083-5. (material) | 1.000 | 60.00 | 60.00 |
| mt40eaf010xf | U | Amplificador DAB, model AZDAB "FRINGE", de 50 dB de guany, segons UNE-EN 50083-5. (material) | 1.000 | 61.00 | 61.00 |
| mt40eaf045h | U | Font d'alimentació, model FZ2500 "FRINGE", de 2500 mA d'intensitat màxima a 12 Vcc de tensió. (material) | 1.000 | 110.00 | 110.00 |
| mt40eaf102h | U | Suport metàl·lic, model CH16 "FRINGE", amb capacitat per a 16 mòduls i font d'alimentació. (material) | 1.000 | 37.90 | 37.90 |
| mt40eaf110b | U | Pont d'interconnexió, model UZ "FRINGE". (material) | 22.000 | 2.95 | 64.90 |
| mt40eaf100b | U | Càrrega resistiva de 75 Ohm, model RTZ "FRINGE", per a tanca. (material) | 6.000 | 2.25 | 13.50 |
| mt40irf023z | U | Distribuïdor de 5-2400 MHz de 2 sortides, model DIF2 "FRINGE", de 4 dB de pèrdues d'inserció a 850 MHz i 5 dB de pèrdues d'inserció a 2150 MHz, amb connectors tipus "F". (material) | 1.000 | 3.88 | 3.88 |
| mt40irf024b | U | Mesclador de TV i FI, de 2 entrades, model SDMXI "FRINGE", de 1,5 dB de pèrdues d'inserció de TV i 2,3 dB de pèrdues d'inserció de FI, amb connectors tipus "F". (material) | 2.000 | 5.90 | 11.80 |
| mt40www040 | U | Material auxiliar per a per instal·lacions audiovisuals. (material) | 1.000 | 1.20 | 1.20 |
| mo001 | h | Oficial 1ª instal·lador de telecomunicacions. (mà d'obra) | 2.608 | 24.08 | 62.80 |
| mo056 | h | Ajudant instal·lador de telecomunicacions. (mà d'obra) | 2.608 | 20.65 | 53.86 |
| % | % | Costos directes complementaris | 2 % | 1259.74 | 25.19 |
|  |  | Costos directes |  |  | 1284.93 |
