# Torreta per a fixació de 1 antena, sèrie 180 "FRINGE", de 4,15 m d'altura

- Propietat de l'arxiu: CYPE INGENIEROS, S.A.
- Format: FIEBDC-3/2002
- Divisa: EUR
- Costos indirectes: 3.00 %
- IVA: 21.00 %

## I Instal·lacions

### IA Audiovisuals

#### IAA Xarxa de cables coaxials

**IAA032** U Torreta per a fixació de 1 antena, sèrie 180 "FRINGE", de 4,15 m d'altura.
Subministrament i instal·lació de torreta per a fixació de 1 antena, sèrie 180 "FRINGE", de 4,15 m d'altura. Inclús ancoratges i quants accessoris siguin necessaris per a la seva correcta instal·lació.
Inclou: Replanteig. Muntatge.
Criteri d'amidament de projecte: Nombre d'unitats previstes, segons documentació gràfica de Projecte.
Criteri de mesura d'obra: Es mesurarà el nombre d'unitats realment executades segons especificacions de Projecte.

| Codi | Ut | Descripció | Rendiment | Preu | Import |
|---|---|---|---|---|---|
| mt40saf010jj | U | Màstil d'antena de 1,65 m d'alt, per a unió per endoll, model MT35G "FRINGE", fabricat amb tub d'acer de 35 mm de diàmetre i 1,5 mm de gruix, amb tractament anticorrosiu, inclús accessoris. (material) | 1.000 | 10.90 | 10.90 |
| mt40saf030l | U | Tram superior de 2,5 m d'alt i secció triangular de 180 mm de costat, per a unió per endoll, sèrie 180, model TO4E "FRINGE", fabricat amb tub d'acer de 20 mm de diàmetre i gelosia d'acer de 7 mm d'espessor, amb tractament anticorrosiu, per a formació de torreta de subjecció d'antena i accessoris. (material) | 1.000 | 97.90 | 97.90 |
| mt40saf031m | U | Placa base rígida, quadrada, per soldar o cargolar, sèrie 180, model TOBP "FRINGE", per a fixació de tram de secció triangular mitjançant unió per endoll, inclús accessoris de fixació. (material) | 1.000 | 13.55 | 13.55 |
| mt40saf040a | m | Cable d'acer de 2 mm de diàmetre, per grup de vents de subjecció de torreta, inclús placa base, ferraments i tensors. (material) | 9.000 | 1.11 | 9.99 |
| mo001 | h | Oficial 1ª instal·lador de telecomunicacions. (mà d'obra) | 4.438 | 24.08 | 106.87 |
| mo056 | h | Ajudant instal·lador de telecomunicacions. (mà d'obra) | 4.438 | 20.65 | 91.64 |
| % | % | Costos directes complementaris | 2 % | 330.85 | 6.62 |
|  |  | Costos directes |  |  | 337.47 |
