# Suport articulat en L, de pared o sostre, model SPLG "FRINGE", de 50 mm de diàmetre

- Propietat de l'arxiu: CYPE INGENIEROS, S.A.
- Format: FIEBDC-3/2002
- Divisa: EUR
- Costos indirectes: 3.00 %
- IVA: 21.00 %

## I Instal·lacions

### IA Audiovisuals

#### IAA Xarxa de cables coaxials

**IAA033** U Suport articulat en L, de pared o sostre, model SPLG "FRINGE", de 50 mm de diàmetre.
Subministrament i instal·lació de suport articulat en L, de pared o sostre, model SPLG "FRINGE", de 50 mm de diàmetre, amb base de fixació. Inclús ancoratges i quants accessoris siguin necessaris per a la seva correcta instal·lació.
Inclou: Replanteig. Col·locació del suport.
Criteri d'amidament de projecte: Nombre d'unitats previstes, segons documentació gràfica de Projecte.
Criteri de mesura d'obra: Es mesurarà el nombre d'unitats realment executades segons especificacions de Projecte.

| Codi | Ut | Descripció | Rendiment | Preu | Import |
|---|---|---|---|---|---|
| mt40apf030h | U | Suport articulat en L, de pared o sostre, model SPLG "FRINGE", de 50 mm de diàmetre, amb base de fixació. (material) | 1.000 | 36.90 | 36.90 |
| mo001 | h | Oficial 1ª instal·lador de telecomunicacions. (mà d'obra) | 0.634 | 24.08 | 15.27 |
| mo056 | h | Ajudant instal·lador de telecomunicacions. (mà d'obra) | 0.634 | 20.65 | 13.09 |
| % | % | Costos directes complementaris | 2 % | 65.26 | 1.31 |
|  |  | Costos directes |  |  | 66.57 |
