# Antena parabòlica Off-Set fixa formada per reflector parabòlic, d'acer electrozincat, model SAF6F "FRINGE", de 60 cm de diàmetre, amb convertidor LNB universal, model SLUD "FRINGE"

- Propietat de l'arxiu: CYPE INGENIEROS, S.A.
- Format: FIEBDC-3/2002
- Divisa: EUR
- Costos indirectes: 3.00 %
- IVA: 21.00 %

## I Instal·lacions

### IA Audiovisuals

#### IAA Xarxa de cables coaxials

**IAA036** U Antena parabòlica Off-Set fixa formada per reflector parabòlic, d'acer electrozincat, model SAF6F "FRINGE", de 60 cm de diàmetre, amb convertidor LNB universal, model SLUD "FRINGE".
Subministrament i instal·lació d'antena parabòlica Off-Set fixa formada per reflector parabòlic, d'acer electrozincat, acabat amb pintura polièster color blanc, model SAF6F "FRINGE", de 60 cm de diàmetre, amplada de banda de 10,7 a 12,75 GHz, amb convertidor LNB universal, model SLUD "FRINGE", de 50 dB de guany. Inclús ancoratges i quants accessoris siguin necessaris per a la seva correcta instal·lació.
Inclou: Replanteig. Muntatge, connexionat i comprovació del seu correcte funcionament.
Criteri d'amidament de projecte: Nombre d'unitats previstes, segons documentació gràfica de Projecte.
Criteri de mesura d'obra: Es mesurarà el nombre d'unitats realment executades segons especificacions de Projecte.

| Codi | Ut | Descripció | Rendiment | Preu | Import |
|---|---|---|---|---|---|
| mt40apf020j | U | Reflector parabòlic, d'acer electrozincat, acabat amb pintura polièster color blanc, model SAF6F "FRINGE", de 60 cm de diàmetre, amplada de banda de 10,7 a 12,75 GHz. (material) | 1.000 | 22.00 | 22.00 |
| mt40apf025e | U | Convertidor LNB universal, model SLUD "FRINGE", de 50 dB de guany. (material) | 1.000 | 11.00 | 11.00 |
| mo001 | h | Oficial 1ª instal·lador de telecomunicacions. (mà d'obra) | 0.888 | 24.08 | 21.38 |
| mo056 | h | Ajudant instal·lador de telecomunicacions. (mà d'obra) | 0.888 | 20.65 | 18.34 |
| % | % | Costos directes complementaris | 2 % | 72.72 | 1.45 |
|  |  | Costos directes |  |  | 74.17 |
