# Amplificador de 5-862 MHz amb via de retorn activa, de 220x150x55 mm

- Propietat de l'arxiu: CYPE INGENIEROS, S.A.
- Format: FIEBDC-3/2002
- Divisa: EUR
- Costos indirectes: 3.00 %
- IVA: 21.00 %

## I Instal·lacions

### IA Audiovisuals

#### IAA Xarxa de cables coaxials

**IAA090** U Amplificador de 5-862 MHz amb via de retorn activa, de 220x150x55 mm.
Subministrament i instal·lació d'amplificador de 5-862 MHz amb via de retorn activa, de 220x150x55 mm, via directa de 86-862 MHz, de 35 dB de guany i 124 dBµV de tensió mŕxima de sortida, i via de retorn de 5-66 MHz, de 25,5 dB de guany i 115 dBµV de tensió mŕxima de sortida.
Inclou: Col·locació de l'amplificador. Connexionat i comprovació del seu correcte funcionament.
Criteri d'amidament de projecte: Nombre d'unitats previstes, segons documentació grŕfica de Projecte.
Criteri de mesura d'obra: Es mesurarŕ el nombre d'unitats realment executades segons especificacions de Projecte.

| Codi | Ut | Descripció | Rendiment | Preu | Import |
|---|---|---|---|---|---|
| mt40eca210a | U | Amplificador de 5-862 MHz amb via de retorn activa, de 220x150x55 mm, via directa de 86-862 MHz, de 35 dB de guany i 124 dBµV de tensió mŕxima de sortida, i via de retorn de 5-66 MHz, de 25,5 dB de guany i 115 dBµV de tensió mŕxima de sortida, amb ajust continu de guany i pendent, i connectors tipus "F". (material) | 1.000 | 378.30 | 378.30 |
| mo001 | h | Oficial 1Ş instal·lador de telecomunicacions. (mà d'obra) | 0.254 | 24.08 | 6.12 |
| mo056 | h | Ajudant instal·lador de telecomunicacions. (mà d'obra) | 0.254 | 20.65 | 5.25 |
| % | % | Costos directes complementaris | 2 % | 389.67 | 7.79 |
|  |  | Costos directes |  |  | 397.46 |
