# Amplificador de 5-862 MHz amb via de retorn passiva, de 220x150x55 mm

- Propietat de l'arxiu: CYPE INGENIEROS, S.A.
- Format: FIEBDC-3/2002
- Divisa: EUR
- Costos indirectes: 3.00 %
- IVA: 21.00 %

## I Instal·lacions

### IA Audiovisuals

#### IAA Xarxa de cables coaxials

**IAA090** U Amplificador de 5-862 MHz amb via de retorn passiva, de 220x150x55 mm.
Subministrament i instal·lació d'amplificador de 5-862 MHz amb via de retorn passiva, de 220x150x55 mm, via directa de 86-862 MHz, de 36 dB de guany i 120 dBµV de tensió màxima de sortida, i via de retorn de 5-55 MHz, de 2 dB de pèrdues d'inserció.
Inclou: Col·locació de l'amplificador. Connexionat i comprovació del seu correcte funcionament.
Criteri d'amidament de projecte: Nombre d'unitats previstes, segons documentació gràfica de Projecte.
Criteri de mesura d'obra: Es mesurarà el nombre d'unitats realment executades segons especificacions de Projecte.

| Codi | Ut | Descripció | Rendiment | Preu | Import |
|---|---|---|---|---|---|
| mt40eca230a | U | Amplificador de 5-862 MHz amb via de retorn passiva, de 220x150x55 mm, via directa de 86-862 MHz, de 36 dB de guany i 120 dBµV de tensió màxima de sortida, i via de retorn de 5-55 MHz, de 2 dB de pèrdues d'inserció, amb ajust continu de guany i pendent, i connectors tipus "F". (material) | 1.000 | 302.64 | 302.64 |
| mo001 | h | Oficial 1ª instal·lador de telecomunicacions. (mà d'obra) | 0.254 | 24.08 | 6.12 |
| mo056 | h | Ajudant instal·lador de telecomunicacions. (mà d'obra) | 0.254 | 20.65 | 5.25 |
| % | % | Costos directes complementaris | 2 % | 314.01 | 6.28 |
|  |  | Costos directes |  |  | 320.29 |
