# Distribuïdor de 5-2400 MHz de 3 sortides amb punt d'accés a usuari (PAU), model PAU-DIF3 "FRINGE"

- Propietat de l'arxiu: CYPE INGENIEROS, S.A.
- Format: FIEBDC-3/2002
- Divisa: EUR
- Costos indirectes: 3.00 %
- IVA: 21.00 %

## I Instal·lacions

### IA Audiovisuals

#### IAA Xarxa de cables coaxials

**IAA115** U Distribuïdor de 5-2400 MHz de 3 sortides amb punt d'accés a usuari (PAU), model PAU-DIF3 "FRINGE".
Subministrament i instal·lació de distribuïdor de 5-2400 MHz de 3 sortides amb punt d'accés a usuari (PAU), model PAU-DIF3 "FRINGE", de 7,5 dB de pèrdues d'inserció a 850 MHz i 9 dB de pèrdues d'inserció a 2150 MHz.
Inclou: Col·locació del distribuïdor. Connexionat i comprovació del seu correcte funcionament.
Criteri d'amidament de projecte: Nombre d'unitats previstes, segons documentació gràfica de Projecte.
Criteri de mesura d'obra: Es mesurarà el nombre d'unitats realment executades segons especificacions de Projecte.

| Codi | Ut | Descripció | Rendiment | Preu | Import |
|---|---|---|---|---|---|
| mt40irf026hb | U | Distribuïdor de 5-2400 MHz de 3 sortides amb punt d'accés a usuari (PAU), model PAU-DIF3 "FRINGE", de 7,5 dB de pèrdues d'inserció a 850 MHz i 9 dB de pèrdues d'inserció a 2150 MHz, amb connectors tipus "F". (material) | 1.000 | 5.50 | 5.50 |
| mo001 | h | Oficial 1ª instal·lador de telecomunicacions. (mà d'obra) | 0.127 | 24.08 | 3.06 |
| mo056 | h | Ajudant instal·lador de telecomunicacions. (mà d'obra) | 0.127 | 20.65 | 2.62 |
| % | % | Costos directes complementaris | 2 % | 11.18 | 0.22 |
|  |  | Costos directes |  |  | 11.40 |
