# Presa doble, TV-R, de 5-1000 MHz, model BPUI "FRINGE"

- Propietat de l'arxiu: CYPE INGENIEROS, S.A.
- Format: FIEBDC-3/2002
- Divisa: EUR
- Costos indirectes: 3.00 %
- IVA: 21.00 %

## I Instal·lacions

### IA Audiovisuals

#### IAA Xarxa de cables coaxials

**IAA120** U Presa doble, TV-R, de 5-1000 MHz, model BPUI "FRINGE".
Subministrament i instal·lació de presa doble, TV-R, de 5-1000 MHz, model BPUI "FRINGE", amb embellidor.
Inclou: Muntatge, connexionat i comprovació del seu correcte funcionament.
Criteri d'amidament de projecte: Nombre d'unitats previstes, segons documentació gràfica de Projecte.
Criteri de mesura d'obra: Es mesurarà el nombre d'unitats realment executades segons especificacions de Projecte.

| Codi | Ut | Descripció | Rendiment | Preu | Import |
|---|---|---|---|---|---|
| mt40irf050e | U | Presa doble, TV-R, de 5-1000 MHz, model BPUI "FRINGE", amb embellidor. (material) | 1.000 | 4.76 | 4.76 |
| mo001 | h | Oficial 1ª instal·lador de telecomunicacions. (mà d'obra) | 0.317 | 24.08 | 7.63 |
| % | % | Costos directes complementaris | 2 % | 12.39 | 0.25 |
|  |  | Costos directes |  |  | 12.64 |
