# Presa separadora doble, TV/R-SAT, de 5-2400 MHz, model BSTFI "FRINGE"

- Propietat de l'arxiu: CYPE INGENIEROS, S.A.
- Format: FIEBDC-3/2002
- Divisa: EUR
- Costos indirectes: 3.00 %
- IVA: 21.00 %

## I Instal·lacions

### IA Audiovisuals

#### IAA Xarxa de cables coaxials

**IAA120** U Presa separadora doble, TV/R-SAT, de 5-2400 MHz, model BSTFI "FRINGE".
Subministrament i instal·lació de presa separadora doble, TV/R-SAT, de 5-2400 MHz, model BSTFI "FRINGE", amb embellidor.
Inclou: Muntatge, connexionat i comprovació del seu correcte funcionament.
Criteri d'amidament de projecte: Nombre d'unitats previstes, segons documentació gràfica de Projecte.
Criteri de mesura d'obra: Es mesurarà el nombre d'unitats realment executades segons especificacions de Projecte.

| Codi | Ut | Descripció | Rendiment | Preu | Import |
|---|---|---|---|---|---|
| mt40irf050h | U | Presa separadora doble, TV/R-SAT, de 5-2400 MHz, model BSTFI "FRINGE", amb embellidor. (material) | 1.000 | 5.51 | 5.51 |
| mo001 | h | Oficial 1ª instal·lador de telecomunicacions. (mà d'obra) | 0.317 | 24.08 | 7.63 |
| % | % | Costos directes complementaris | 2 % | 13.14 | 0.26 |
|  |  | Costos directes |  |  | 13.40 |
