# Antena exterior FM, circular, per a captació de senyals de radiodifusió sonora analògica procedents d'emissions terrenals, model B2R1FM "FRINGE", de 1 dB de guany

- Propietat de l'arxiu: CYPE INGENIEROS, S.A.
- Format: FIEBDC-3/2002
- Divisa: EUR
- Costos indirectes: 3.00 %
- IVA: 21.00 %

**IAA034** U Antena exterior FM, circular, per a captació de senyals de radiodifusió sonora analògica procedents d'emissions terrenals, model B2R1FM "FRINGE", de 1 dB de guany.
Subministrament i instal·lació d'antena exterior FM, circular, per a captació de senyals de radiodifusió sonora analògica procedents d'emissions terrenals, model B2R1FM "FRINGE", de 1 dB de guany i 500 mm de longitud. Inclús ancoratges i quants accessoris siguin necessaris per a la seva correcta instal·lació.
Inclou: Replanteig. Muntatge, connexionat i comprovació del seu correcte funcionament.
Criteri d'amidament de projecte: Nombre d'unitats previstes, segons documentació gràfica de Projecte.
Criteri de mesura d'obra: Es mesurarà el nombre d'unitats realment executades segons especificacions de Projecte.

| Codi | Ut | Descripció | Rendiment | Preu | Import |
|---|---|---|---|---|---|
| mt40ecf010h | U | Antena exterior FM, circular, per a captació de senyals de radiodifusió sonora analògica procedents d'emissions terrenals, model B2R1FM "FRINGE", de 1 dB de guany i 500 mm de longitud. (material) | 1.000 | 18.18 | 18.18 |
| mo001 | h | Oficial 1ª instal·lador de telecomunicacions. (mà d'obra) | 0.634 | 24.08 | 15.27 |
| mo056 | h | Ajudant instal·lador de telecomunicacions. (mà d'obra) | 0.634 | 20.65 | 13.09 |
| % | % | Costos directes complementaris | 2 % | 46.54 | 0.93 |
|  |  | Costos directes |  |  | 47.47 |
