# Antena exterior DAB per a captació de senyals de radiodifusió sonora digital procedents d'emissions terrenals, de 1 dB de guany

- Propietat de l'arxiu: CYPE INGENIEROS, S.A.
- Format: FIEBDC-3/2002
- Divisa: EUR
- Costos indirectes: 3.00 %
- IVA: 21.00 %

**IAA034** U Antena exterior DAB per a captació de senyals de radiodifusió sonora digital procedents d'emissions terrenals, de 1 dB de guany.
Subministrament i instal·lació d'antena exterior DAB per a captació de senyals de radiodifusió sonora digital procedents d'emissions terrenals, d'1 element, 1 dB de guany, 15 dB de relació D/A i 555 mm de longitud. Inclús ancoratges i quants accessoris siguin necessaris per a la seva correcta instal·lació.
Inclou: Replanteig. Muntatge, connexionat i comprovació del seu correcte funcionament.
Criteri d'amidament de projecte: Nombre d'unitats previstes, segons documentació gràfica de Projecte.
Criteri de mesura d'obra: Es mesurarà el nombre d'unitats realment executades segons especificacions de Projecte.

| Codi | Ut | Descripció | Rendiment | Preu | Import |
|---|---|---|---|---|---|
| mt40ecf020c | U | Antena exterior DAB per a captació de senyals de radiodifusió sonora digital procedents d'emissions terrenals, d'1 element, 1 dB de guany, 15 dB de relació D/A i 555 mm de longitud. (material) | 1.000 | 16.30 | 16.30 |
| mo001 | h | Oficial 1ª instal·lador de telecomunicacions. (mà d'obra) | 0.634 | 24.08 | 15.27 |
| mo056 | h | Ajudant instal·lador de telecomunicacions. (mà d'obra) | 0.634 | 20.65 | 13.09 |
| % | % | Costos directes complementaris | 2 % | 44.66 | 0.89 |
|  |  | Costos directes |  |  | 45.55 |
