# Amplificador de pal, de 3 entrades, BI/FM/BIII-UHF-FI, model AMB316 "FRINGE"

- Propietat de l'arxiu: CYPE INGENIEROS, S.A.
- Format: FIEBDC-3/2002
- Divisa: EUR
- Costos indirectes: 3.00 %
- IVA: 21.00 %

**IAA039** U Amplificador de pal, de 3 entrades, BI/FM/BIII-UHF-FI, model AMB316 "FRINGE".
Subministrament i instal·lació d'amplificador de pal, de 3 entrades, BI/FM/BIII-UHF-FI, model AMB316 "FRINGE", de 35 dB de guany màxim. Inclús font d'alimentació, càrrega resistiva i quants accessoris siguin necessaris per a la seva correcta instal·lació.
Inclou: Muntatge, connexionat i comprovació del seu correcte funcionament.
Criteri d'amidament de projecte: Nombre d'unitats previstes, segons documentació gràfica de Projecte.
Criteri de mesura d'obra: Es mesurarà el nombre d'unitats realment executades segons especificacions de Projecte.

| Codi | Ut | Descripció | Rendiment | Preu | Import |
|---|---|---|---|---|---|
| mt40eaf011b | U | Amplificador de pal, de 3 entrades, BI/FM/BIII-UHF-FI, model AMB316 "FRINGE", de 35 dB de guany màxim, amb caixa de protecció de ABS, inclús connectors tipus "F". (material) | 1.000 | 30.90 | 30.90 |
| mt40eaf040l | U | Font d'alimentació, d'una sortida, model FP300 "FRINGE", de 250 mA d'intensitat màxima a 18 Vcc de tensió. (material) | 1.000 | 22.00 | 22.00 |
| mt40eaf100b | U | Càrrega resistiva de 75 Ohm, model RTZ "FRINGE", per a tanca. (material) | 1.000 | 2.25 | 2.25 |
| mt40www040 | U | Material auxiliar per a per instal·lacions audiovisuals. (material) | 1.000 | 1.20 | 1.20 |
| mo001 | h | Oficial 1ª instal·lador de telecomunicacions. (mà d'obra) | 0.634 | 24.08 | 15.27 |
| mo056 | h | Ajudant instal·lador de telecomunicacions. (mà d'obra) | 0.634 | 20.65 | 13.09 |
| % | % | Costos directes complementaris | 2 % | 84.71 | 1.69 |
|  |  | Costos directes |  |  | 86.40 |
