# Cable coaxial RG-11 de 75 Ohm, model CC4 PVC "FRINGE", amb conductor central de coure de 1,7 mm de diàmetre i coberta exterior de PVC de 10,4 mm de diàmetre

- Propietat de l'arxiu: CYPE INGENIEROS, S.A.
- Format: FIEBDC-3/2002
- Divisa: EUR
- Costos indirectes: 3.00 %
- IVA: 21.00 %

**IAA100** m Cable coaxial RG-11 de 75 Ohm, model CC4 PVC "FRINGE", amb conductor central de coure de 1,7 mm de diàmetre i coberta exterior de PVC de 10,4 mm de diàmetre.
Subministrament i instal·lació de cable coaxial RG-11 de 75 Ohm d'impedància característica mitjana, model CC4 PVC "FRINGE", amb conductor central de coure de 1,7 mm de diàmetre, dielèctric de polietilè expandit, pantalla de cinta de coure, malla de fils trenats de coure i coberta exterior de PVC de 10,4 mm de diàmetre de color blanc. Inclús accessoris i elements de subjecció.
Inclou: Estesa de cables.
Criteri d'amidament de projecte: Longitud mesurada segons documentació gràfica de Projecte.
Criteri de mesura d'obra: Es mesurarà la longitud realment executada segons especificacions de Projecte.

| Codi | Ut | Descripció | Rendiment | Preu | Import |
|---|---|---|---|---|---|
| mt40cfr010ye | m | Cable coaxial RG-11 de 75 Ohm d'impedància característica mitjana, model CC4 PVC "FRINGE", amb conductor central de coure de 1,7 mm de diàmetre, dielèctric de polietilè expandit, pantalla de cinta de coure, malla de fils trenats de coure i coberta exterior de PVC de 10,4 mm de diàmetre de color blanc. (material) | 1.000 | 2.97 | 2.97 |
| mo001 | h | Oficial 1ª instal·lador de telecomunicacions. (mà d'obra) | 0.019 | 24.08 | 0.46 |
| mo056 | h | Ajudant instal·lador de telecomunicacions. (mà d'obra) | 0.019 | 20.65 | 0.39 |
| % | % | Costos directes complementaris | 2 % | 3.82 | 0.08 |
|  |  | Costos directes |  |  | 3.90 |
