# Derivador de 5-2400 MHz, model DE2F15 "FRINGE", de 2 derivacions i 15 dB de pèrdua de derivació

- Propietat de l'arxiu: CYPE INGENIEROS, S.A.
- Format: FIEBDC-3/2002
- Divisa: EUR
- Costos indirectes: 3.00 %
- IVA: 21.00 %

**IAA110** U Derivador de 5-2400 MHz, model DE2F15 "FRINGE", de 2 derivacions i 15 dB de pèrdua de derivació.
Subministrament i instal·lació de derivador de 5-2400 MHz, model DE2F15 "FRINGE", de 2 derivacions i 15 dB de pèrdua de derivació, amb connectors tipus "F".
Inclou: Col·locació del derivador. Connexionat i comprovació del seu correcte funcionament.
Criteri d'amidament de projecte: Nombre d'unitats previstes, segons documentació gràfica de Projecte.
Criteri de mesura d'obra: Es mesurarà el nombre d'unitats realment executades segons especificacions de Projecte.

| Codi | Ut | Descripció | Rendiment | Preu | Import |
|---|---|---|---|---|---|
| mt40edf010vb | U | Derivador de 5-2400 MHz, model DE2F15 "FRINGE", de 2 derivacions i 15 dB de pèrdua de derivació, amb connectors tipus "F". (material) | 1.000 | 4.20 | 4.20 |
| mo001 | h | Oficial 1ª instal·lador de telecomunicacions. (mà d'obra) | 0.127 | 24.08 | 3.06 |
| mo056 | h | Ajudant instal·lador de telecomunicacions. (mà d'obra) | 0.127 | 20.65 | 2.62 |
| % | % | Costos directes complementaris | 2 % | 9.88 | 0.20 |
|  |  | Costos directes |  |  | 10.08 |
